# UNIPOR WS08 CORISO Zul.-Nr. Z-17.1-1114
Leistungsbeschreibung (GAEB DA XML 3.2, DA81)
Projekt: HH
Projektbezeichnung: UNIPOR WS08 CORISO  Zul.-Nr. Z-17.1-1114
Währung: EUR
Erstellt mit: HH GAEB Generator, 09.03.2026

## 1 UNIPOR WS08 CORISO Zul.-Nr. Z-17.1-1114

### Titel 01 UNIPOR WS08 CORISO Zul.-Nr. Z-17.1-1114

**01.0001 UNIPOR WS08 CORISO d = 300 mm; 10 DF (247/300/249 mm)**
UNIPOR WS08 CORISO
Wanddicke d = 300 mm
Plangeschliffener Hochlochziegel, Porosierung der Ziegel mit Sägemehl aus unbehandeltem Fichtenholz mit integrierter mineralischer, nicht brennbarer Dämmstofffüllung;
Baustoffklasse A1.

Herstellen von Mauerwerk lot- und fluchtgerecht in allen Geschossen aus UNIPOR WS08 CORISO.
Die Ziegel sind entsprechend der Leistungsbeschreibung
mit Dünnbettmörtel gedeckelt, entsprechend der Zulassung Z-17.1-1114 und der DIN EN 1996 zu vermauern, unter Verwendung zugehöriger System- und Ergänzungsziegel.
Mauerwerk, mörtelfreie Stoßfugenverzahnung, Dünnbettmörtel gedeckelt.

Rohdichteklasse  0,70 kg/dm3
Festigkeitsklasse  10
Rechenwert der Wärmeleitzahl  λR = 0,08 W/(mK)
Bewertetes Schalldämmmaß Rw,bau,ref = 51,3 dB
Charakt. Mauerwerksdruckfestigkeit fk = 3,4 MN/m²

Geeignet für Erdbebenzonen nach DIN 4149  0-3

Hersteller:
Hörl & Hartmann Ziegeltechnik GmbH & Co. KG
Pellheimer Straße 17
85221 Dachau
Tel: 08131-555-0
Fax: 08131-555-1299
Menge: 0,000 m2

**01.0002 UNIPOR WS08 CORISO d = 365 mm; 12 DF (247/365/249 mm)**
UNIPOR WS08 CORISO
Wanddicke d = 365 mm
Plangeschliffener Hochlochziegel, Porosierung der Ziegel mit Sägemehl aus unbehandeltem Fichtenholz mit integrierter mineralischer, nicht brennbarer Dämmstofffüllung;
Baustoffklasse A1.

Herstellen von Mauerwerk lot- und fluchtgerecht in allen Geschossen aus UNIPOR WS08 CORISO.
Die Ziegel sind entsprechend der Leistungsbeschreibung mit Dünnbettmörtel gedeckelt, entsprechend der Zulassung Z-17.1-1114 und der DIN EN 1996 zu vermauern, unter Verwendung zugehöriger System- und Ergänzungsziegel.
Mauerwerk, mörtelfreie Stoßfugenverzahnung, Dünnbettmörtel gedeckelt.

Rohdichteklasse  0,70 kg/dm3
Festigkeitsklasse  10
Rechenwert der Wärmeleitzahl  λR = 0,08 W/(mK)
Bewertetes Schalldämmmaß Rw,bau,ref = 50,6 dB
Charakt. Mauerwerksdruckfestigkeit fk = 3,4 MN/m²

Geeignet für Erdbebenzonen nach DIN 4149  0-3

Hersteller:
Hörl & Hartmann Ziegeltechnik GmbH & Co. KG
Pellheimer Straße 17
85221 Dachau
Tel: 08131-555-0
Fax: 08131-555-1299
Menge: 0,000 m2

**01.0003 UNIPOR WS08 CORISO d = 425 mm; 14 DF (247/425/249 mm)**
UNIPOR WS08 CORISO
Wanddicke d = 425 mm
Plangeschliffener Hochlochziegel, Porosierung der Ziegel mit Sägemehl aus unbehandeltem Fichtenholz mit integrierter mineralischer, nicht brennbarer Dämmstofffüllung;
Baustoffklasse A1.

Herstellen von Mauerwerk lot- und fluchtgerecht in allen Geschossen aus UNIPOR WS08 CORISO.
Die Ziegel sind entsprechend der Leistungsbeschreibung mit Dünnbettmörtel gedeckelt, entsprechend der Zulassung Z-17.1-1114 und der DIN EN 1996 zu vermauern, unter Verwendung zugehöriger System- und Ergänzungsziegel.
Mauerwerk, mörtelfreie Stoßfugenverzahnung, Dünnbettmörtel gedeckelt.

Rohdichteklasse  0,70 kg/dm3
Festigkeitsklasse  10
Rechenwert der Wärmeleitzahl  λR = 0,08 W/(mK)
Bewertetes Schalldämmmaß Rw,bau,ref = 49,3 dB
Charakt. Mauerwerksdruckfestigkeit fk = 3,4 MN/m²

Geeignet für Erdbebenzonen nach DIN 4149  0-3

Hersteller:
Hörl & Hartmann Ziegeltechnik GmbH & Co. KG
Pellheimer Straße 17
85221 Dachau
Tel: 08131-555-0
Fax: 08131-555-1299
Menge: 0,000 m2

**01.0004 UNIPOR WS08 CORISO d = 490 mm; 16 DF (247/490/249 mm)**
UNIPOR WS08 CORISO
Wanddicke d = 490 mm
Plangeschliffener Hochlochziegel, Porosierung der Ziegel mit Sägemehl aus unbehandeltem Fichtenholz mit integrierter mineralischer, nicht brennbarer Dämmstofffüllung;
Baustoffklasse A1.

Herstellen von Mauerwerk lot- und fluchtgerecht in allen Geschossen aus UNIPOR WS08 CORISO.
Die Ziegel sind entsprechend der Leistungsbeschreibung mit Dünnbettmörtel gedeckelt, entsprechend der Zulassung Z-17.1-1114 und der DIN EN 1996 zu vermauern, unter Verwendung zugehöriger System- und Ergänzungsziegel.
Mauerwerk, mörtelfreie Stoßfugenverzahnung, Dünnbettmörtel gedeckelt.

Rohdichteklasse  0,70 kg/dm3
Festigkeitsklasse  10
Rechenwert der Wärmeleitzahl  λR = 0,08 W/(mK)
Charakt. Mauerwerksdruckfestigkeit fk = 3,4 MN/m²

Geeignet für Erdbebenzonen nach DIN 4149  0-3

Hersteller:
Hörl & Hartmann Ziegeltechnik GmbH & Co. KG
Pellheimer Straße 17
85221 Dachau
Tel: 08131-555-0
Fax: 08131-555-1299
Menge: 0,000 m2
